# Biga despenjada

- Propietat de l'arxiu: CYPE INGENIEROS, S.A.
- Format: FIEBDC-3/2002
- Divisa: EUR
- Costos indirectes: 3.00 %
- IVA: 21.00 %

## E Estructures

### EH Formigó armat

#### EHV Bigues

**EHV010** m³ Biga despenjada, recta, de formigó armat, de 40x60 cm, realitzada amb formigó HA-25/F/20/IIa, i.work SUSTENTA "FYM ITALCEMENTI GROUP", fabricat en central, i abocament amb cubilot, i acer UNE-EN 10080 B 500 S, quantia 150 kg/m³; muntatge i desmuntatge del sistema d'encofrat, amb acabat tipus industrial per revestir, en planta de fins a 3 m d'altura lliure, format per superfície encofrant de taulers de fusta tractada, reforçats amb varetes i perfils, estructura suport horitzontal de sotaponts metàl·lics i accessoris de muntatge i estructura suport vertical de puntals metàl·lics.
Formació de biga despenjada, recta, de formigó armat, de 40x60 cm, realitzada amb formigó HA-25/F/20/IIa, i.work SUSTENTA "FYM ITALCEMENTI GROUP", fabricat en central, i abocament amb cubilot, i acer UNE-EN 10080 B 500 S, amb una quantia aproximada de 150 kg/m³; muntatge i desmuntatge del sistema d'encofrat, amb acabat tipus industrial per revestir, en planta de fins a 3 m d'altura lliure, format per: superfície encofrant de taulers de fusta tractada, reforçats amb varetes i perfils, amortitzables en 25 usos; estructura suport horitzontal de sotaponts metàl·lics i accessoris de muntatge, amortitzables en 150 usos i estructura suport vertical de puntals metàl·lics, amortitzables en 150 usos. Inclús p/p de replanteig, elaboració de la ferralla (tall, doblegat i conformat d'elements) en taller industrial i muntatge en el lloc definitiu de la seva col·locació en obra, separadors, elements de sustentació, fixació i apuntalament necessaris per a l'estabilitat de l'encofrat, aplicació de líquid desencofrant i curació del formigó.
Inclou: Replanteig. Muntatge del sistema d'encofrat. Col·locació de les armadures amb separadors homologats. Abocament i compactació del formigó. Curat del formigó. Desmuntatge del sistema d'encofrat. Reparació de defectes superficials.
Criteri d'amidament de projecte: Volum mesurat segons documentació gràfica de Projecte.
Criteri de mesura d'obra: Es mesurarà el volum realment executat segons especificacions de Projecte.

| Codi | Ut | Descripció | Rendiment | Preu | Import |
|---|---|---|---|---|---|
| mt08eft030a | m² | Tauler de fusta tractada, de 22 mm d'espessor, reforçat amb varetes i perfils. (material) | 0.192 | 37.50 | 7.20 |
| mt08eva030 | m² | Estructura suport per a encofrat recuperable, composta de: sotaponts metàl·lics i accessoris de muntatge. (material) | 0.032 | 85.00 | 2.72 |
| mt50spa081a | U | Puntal metàl·lic telescòpic, de fins a 3 m d'altura. (material) | 0.111 | 13.37 | 1.48 |
| mt08cim030b | m³ | Fusta de pi. (material) | 0.013 | 238.16 | 3.10 |
| mt08var060 | kg | Puntes d'acer de 20x100 mm. (material) | 0.167 | 7.00 | 1.17 |
| mt08dba010b | l | Agent desemmotllador, a base d'olis especials, emulsionant en aigua per a encofrats metàl·lics, fenòlics o de fusta. (material) | 0.125 | 1.98 | 0.25 |
| mt07aco020c | U | Separador homologat per bigues. (material) | 4.000 | 0.08 | 0.32 |
| mt07aco010c | kg | Ferralla elaborada en taller industrial amb acer en barres corrugades, UNE-EN 10080 B 500 S, de varis diàmetres. (material) | 150.000 | 0.81 | 121.50 |
| mt08var050 | kg | Filferro galvanitzat per a lligar, de 1,30 mm de diàmetre. (material) | 1.350 | 1.10 | 1.49 |
| mt10hai010adca | m³ | Formigó HA-25/F/20/IIa, i.work SUSTENTA "FYM ITALCEMENTI GROUP", fabricat en central. (material) | 1.050 | 107.20 | 112.56 |
| op00ciz020 |  | Cisalla per a acer en barres corrugades. | 1.000 | 0.00 | 0.00 |
| op00ata010 |  | Lligadora de ferralla. | 1.000 | 0.00 | 0.00 |
| op00sie020 |  | Serra de disc fix, per a taula de treball. | 1.000 | 0.00 | 0.00 |
| au00auh010 |  | Cubilot. | 1.000 | 0.00 | 0.00 |
| au00auh040 |  | Vibrador de formigó, elèctric. | 1.000 | 0.00 | 0.00 |
| mo044 | h | Oficial 1ª encofrador. (mà d'obra) | 2.491 | 24.47 | 60.95 |
| mo091 | h | Ajudant encofrador. (mà d'obra) | 2.491 | 21.71 | 54.08 |
| mo043 | h | Oficial 1ª ferrallista. (mà d'obra) | 1.435 | 24.47 | 35.11 |
| mo090 | h | Ajudant ferrallista. (mà d'obra) | 1.435 | 21.71 | 31.15 |
| mo045 | h | Oficial 1ª estructurista, en treballs de posada en obra del formigó. (mà d'obra) | 0.406 | 24.47 | 9.93 |
| mo092 | h | Ajudant estructurista, en treballs de posada en obra del formigó. (mà d'obra) | 1.638 | 21.71 | 35.56 |
| % | % | Costos directes complementaris | 2 % | 478.57 | 9.57 |
|  |  | Costos directes |  |  | 488.14 |
