# Llosa mixta de 10 cm de cantell

- Propietat de l'arxiu: CYPE INGENIEROS, S.A.
- Format: FIEBDC-3/2002
- Divisa: EUR
- Costos indirectes: 3.00 %
- IVA: 21.00 %

## E Estructures

### EH Formigó armat

#### EHX Lloses mixtes

**EHX005** m² Llosa mixta de 10 cm de cantell, amb xapa col·laborant d'acer galvanitzat amb forma xapa grecada, de 0,75 mm d'espessor, 44 mm d'altura de perfil i 172 mm d'intereix, 10 connectors soldats d'acer galvanitzat, de 19 mm de diàmetre i 81 mm d'altura, i formigó armat realitzat amb formigó HA-25/F/20/IIa, i.work SUSTENTA "FYM ITALCEMENTI GROUP", fabricat en central, i abocament amb cubilot, volum total de formigó 0,062 m³/m², acer UNE-EN 10080 B 500 S, amb una quantia total de 1 kg/m², i malla electrosoldada ME 15x30 Ø 6-6 B 500 T 6x2,20 UNE-EN 10080.
Formació de llosa mixta de 10 cm de cantell, amb xapa col·laborant d'acer galvanitzat amb forma xapa grecada, de 0,75 mm d'espessor, 44 mm d'altura de perfil i 172 mm d'intereix, 10 connectors soldats d'acer galvanitzat, de 19 mm de diàmetre i 81 mm d'altura i formigó armat realitzat amb formigó HA-25/F/20/IIa, i.work SUSTENTA "FYM ITALCEMENTI GROUP", fabricat en central, i abocament amb cubilot, volum total de formigó 0,062 m³/m²; acer UNE-EN 10080 B 500 S, amb una quantia total de 1 kg/m²; i malla electrosoldada ME 15x30 Ø 6-6 B 500 T 6x2,20 UNE-EN 10080. Inclús p/p de rematades perimetrals i de volades, realitzats a força de peces angulars de xapa d'acer galvanitzat; formació de buits i reforços addicionals; fixacions de les xapes i rematades; apuntalament en les zones on sigui necessari segons dades del fabricant, i agent filmogen per enduriment de formigons i morters. Tot això donat suport sobre estructura metàl·lica no inclosa en aquest preu.
Inclou: Replanteig. Muntatge de les xapes. Apuntalament, si fos necessari. Fixació de les xapes i resolució dels suports. Fixació dels connectors a les xapes, mitjançant soldadura. Col·locació d'armadures amb separadors homologats. Abocament i compactació del formigó. Reglejat i anivellació de la superfície d'acabat. Curat del formigó. Reparació de defectes superficials.
Criteri d'amidament de projecte: Superfície mesurada en veritable magnitud, segons documentació gràfica de Projecte, deduint els buits de superfície major de 6 m².
Criteri de mesura d'obra: Es mesurarà, en veritable magnitud, la superfície realment executada segons especificacions de Projecte, deduint els buits de superfície major de 6 m².

| Codi | Ut | Descripció | Rendiment | Preu | Import |
|---|---|---|---|---|---|
| mt07pcl010aacba | m² | Perfil de xapa d'acer galvanitzat amb forma xapa grecada, de 0,75 mm d'espessor, 44 mm d'altura de perfil i 172 mm d'intereix, 7 a 8 kg/m² i un moment d'inèrcia de 30 a 40 cm4. Inclús cargols autoperforants rosca-xapa per a fixació de les xapes. (material) | 1.050 | 18.09 | 18.99 |
| mt07aco020k | U | Separador homologat per lloses. (material) | 3.000 | 0.08 | 0.24 |
| mt07aco010c | kg | Ferralla elaborada en taller industrial amb acer en barres corrugades, UNE-EN 10080 B 500 S, de varis diàmetres. (material) | 1.000 | 0.81 | 0.81 |
| mt08var050 | kg | Filferro galvanitzat per a lligar, de 1,30 mm de diàmetre. (material) | 0.028 | 1.10 | 0.03 |
| mt07ame010h | m² | Malla electrosoldada ME 15x30 Ø 6-6 B 500 T 6x2,20 UNE-EN 10080. (material) | 1.150 | 1.33 | 1.53 |
| mt10hai010adca | m³ | Formigó HA-25/F/20/IIa, i.work SUSTENTA "FYM ITALCEMENTI GROUP", fabricat en central. (material) | 0.065 | 107.20 | 6.97 |
| mt07cem040a | U | Connector d'acer galvanitzat amb cap de disc, de 19 mm de diàmetre i 81 mm d'altura, per fixar a estructura d'acer mitjançant soldadura a la xapa col·laborant. (material) | 10.000 | 0.69 | 6.90 |
| mt08cur020a | l | Agent filmogen per enduriment de formigons i morters. (material) | 0.150 | 1.94 | 0.29 |
| mq08sol030 | h | Equip i elements auxiliars per soldadura de connectors. (maquinària) | 0.504 | 17.54 | 8.84 |
| op00ciz020 |  | Cisalla per a acer en barres corrugades. | 1.000 | 0.00 | 0.00 |
| op00ata010 |  | Lligadora de ferralla. | 1.000 | 0.00 | 0.00 |
| op00lla010 |  | Clau d'impacte. | 1.000 | 0.00 | 0.00 |
| au00auh010 |  | Cubilot. | 1.000 | 0.00 | 0.00 |
| au00auh040 |  | Vibrador de formigó, elèctric. | 1.000 | 0.00 | 0.00 |
| mo047 | h | Oficial 1ª muntador d'estructura metàl·lica. (mà d'obra) | 0.746 | 24.47 | 18.25 |
| mo094 | h | Ajudant muntador d'estructura metàl·lica. (mà d'obra) | 0.289 | 21.71 | 6.27 |
| mo043 | h | Oficial 1ª ferrallista. (mà d'obra) | 0.041 | 24.47 | 1.00 |
| mo090 | h | Ajudant ferrallista. (mà d'obra) | 0.039 | 21.71 | 0.85 |
| mo045 | h | Oficial 1ª estructurista, en treballs de posada en obra del formigó. (mà d'obra) | 0.016 | 24.47 | 0.39 |
| mo092 | h | Ajudant estructurista, en treballs de posada en obra del formigó. (mà d'obra) | 0.067 | 21.71 | 1.45 |
| % | % | Costos directes complementaris | 2 % | 72.81 | 1.46 |
|  |  | Costos directes |  |  | 74.27 |
