# Estructura per cobertura de places d'aparcament situades a l'aire lliure

- Propietat de l'arxiu: CYPE INGENIEROS, S.A.
- Format: FIEBDC-3/2002
- Divisa: EUR
- Costos indirectes: 3.00 %
- IVA: 21.00 %

## U Urbanització interior de la parcel·la

### UC Aparcaments

#### UCM Cobertes metàl·liques

**UCM010** m² Estructura per cobertura de places d'aparcament situades a l'aire lliure, composta de: fonamentació de formigó armat, realitzada amb formigó HA-25/F/20/IIa, i.work SUSTENTA "FYM ITALCEMENTI GROUP", fabricat en central, i abocament des de camió, i acer UNE-EN 10080 B 500 S; pòrtics d'acer S275JR, en perfils laminats en calent i coberta metàl·lica formada amb xapa perfilada d'acer galvanitzat de 0,6 mm d'espessor.
Subministrament i muntatge d'estructura per cobertura de places d'aparcament situades a l'aire lliure, composta de: FONAMENTACIÓ: formada per sabates i corretges de formigó armat sobre capa de formigó de neteja, realitzades amb formigó HA-25/F/20/IIa, i.work SUSTENTA "FYM ITALCEMENTI GROUP", fabricat en central, i abocament des de camió, i acer UNE-EN 10080 B 500 S; PÒRTICS: formats per pilars, bigues i corretges d'acer UNE-EN 10025 S275JR, en perfils laminats en calent, mitjançant unions soldades, amb emprimació anticorrosiva realitzada en taller; COBERTA: formada amb xapa perfilada d'acer galvanitzat de 0,6 mm de gruix, fixada a corretja estructural. Inclús p/p d'excavació, plaques d'ancoratge a fonamentació, curació del formigó, cavalcaments, accessoris de fixació, acabaments laterals, juntes d'estanquitat, punts de trobada i peces especials d'acabament. Treballat i muntat en taller i col·locat en obra.
Inclou: Excavació de terres. Formació de la capa de formigó de neteja. Col·locació de l'armadura de la fonamentació. Abocament i compactació del formigó. Col·locació i anivellació de les plaques d'ancoratge. Curat del formigó. Replanteig i marcat d'eixos de pilars. Execució de l'estructura metàl·lica dels pòrtics. Aplomat. Fixació de la xapa de coberta als pòrtics. Execució de punts de trobada especials i acabaments.
Criteri d'amidament de projecte: Superfície mesurada en veritable magnitud, segons documentació gràfica de Projecte.
Criteri de mesura d'obra: Es mesurarà, en veritable magnitud, la superfície realment executada segons especificacions de Projecte.

| Codi | Ut | Descripció | Rendiment | Preu | Import |
|---|---|---|---|---|---|
| mt10hmf011fb | m³ | Formigó de neteja HL-150/B/20, fabricat en central. (material) | 0.010 | 57.88 | 0.58 |
| mt10hai010adca | m³ | Formigó HA-25/F/20/IIa, i.work SUSTENTA "FYM ITALCEMENTI GROUP", fabricat en central. (material) | 0.100 | 107.20 | 10.72 |
| mt07aco010g | kg | Acer en barres corrugades, UNE-EN 10080 B 500 S, subministrat en obra en barres sense elaborar, de varis diàmetres. (material) | 4.000 | 0.62 | 2.48 |
| mt07aco020a | U | Separador homologat per fonamentacions. (material) | 0.800 | 0.13 | 0.10 |
| mt07ala010m | kg | Acer laminat UNE-EN 10025 S275JR, en perfils laminats en calent, marquesines, per aplicacions estructurals, inclús plaques d'ancoratge a fonamentació, corretges i peces especials. (material) | 17.500 | 1.33 | 23.28 |
| mt27pfi010 | l | Emprimació d'assecat ràpid, formulada amb resines alquídiques modificades i fosfat de zinc. (material) | 0.167 | 4.80 | 0.80 |
| mt13ccg010a | m² | Xapa perfilada d'acer galvanitzat, espessor 0,6 mm. (material) | 1.050 | 6.25 | 6.56 |
| mt13ccg030d | U | Cargol autoroscant de 6,5x70 mm d'acer inoxidable, amb volandera. (material) | 3.000 | 0.50 | 1.50 |
| mq01ret020b | h | Retrocarregadora sobre pneumàtics, de 70 kW. (maquinària) | 0.101 | 36.43 | 3.68 |
| mq08sol010 | h | Equip d'oxitall, amb acetilè com combustible i oxigen com comburente. (maquinària) | 0.010 | 7.36 | 0.07 |
| mq08sol020 | h | Equip i elements auxiliars per soldadura elèctrica. (maquinària) | 0.010 | 3.09 | 0.03 |
| op00ciz010 |  | Cisalla. | 1.000 | 0.00 | 0.00 |
| op00roe010 |  | Rosegadora. | 1.000 | 0.00 | 0.00 |
| au00auh020 |  | Canaleta per a abocament del formigó. | 1.000 | 0.00 | 0.00 |
| au00auh040 |  | Vibrador de formigó, elèctric. | 1.000 | 0.00 | 0.00 |
| mo042 | h | Oficial 1ª estructurista. (mà d'obra) | 0.036 | 24.47 | 0.88 |
| mo089 | h | Ajudant estructurista. (mà d'obra) | 0.036 | 21.71 | 0.78 |
| mo018 | h | Oficial 1ª serraller. (mà d'obra) | 0.238 | 23.67 | 5.63 |
| mo059 | h | Ajudant serraller. (mà d'obra) | 0.238 | 20.76 | 4.94 |
| % | % | Costos directes complementaris | 4 % | 62.03 | 2.48 |
|  |  | Costos directes |  |  | 64.51 |
