# Mur de soterrani de formigó armat

- Propietat de l'arxiu: CYPE INGENIEROS, S.A.
- Format: FIEBDC-3/2002
- Divisa: EUR
- Costos indirectes: 3.00 %
- IVA: 21.00 %

**CCS010** m³ Mur de soterrani de formigó armat, realitzat amb formigó HA-25/F/20/IIa, i.work SUSTENTA "FYM ITALCEMENTI GROUP", fabricat en central, i abocament amb cubilot, i acer UNE-EN 10080 B 500 S, quantia 50 kg/m³, sense incloure encofrat.
Formació de mur de soterrani de formigó armat, realitzat amb formigó HA-25/F/20/IIa, i.work SUSTENTA "FYM ITALCEMENTI GROUP", fabricat en central, i abocament amb cubilot, i acer UNE-EN 10080 B 500 S, amb una quantia aproximada de 50 kg/m³, executat en condicions complexes, sense incloure l'encofrat en aquest preu. Inclús p/p d'elaboració i muntatge de la ferralla en el lloc definitiu de la seva col·locació en obra, formació de juntes, separadors, accessoris i curació del formigó.
Inclou: Col·locació de l'armadura amb separadors homologats. Resolució de juntes de construcció. Neteja de la base de recolzament del mur en la fonamentació. Abocament i compactació del formigó. Curat del formigó. Reparació de defectes superficials, si s'escau.
Criteri d'amidament de projecte: Volum mesurat sobre la secció teòrica de càlcul, segons documentació gràfica de Projecte, deduint els buits de superfície major de 2 m².
Criteri de mesura d'obra: Es mesurarà el volum teòric executat segons especificacions de Projecte, deduint els buits de superfície major de 2 m².

| Codi | Ut | Descripció | Rendiment | Preu | Import |
|---|---|---|---|---|---|
| mt07aco020d | U | Separador homologat per murs. (material) | 8.000 | 0.06 | 0.48 |
| mt07aco010g | kg | Acer en barres corrugades, UNE-EN 10080 B 500 S, subministrat en obra en barres sense elaborar, de varis diàmetres. (material) | 51.000 | 0.62 | 31.62 |
| mt08var050 | kg | Filferro galvanitzat per a lligar, de 1,30 mm de diàmetre. (material) | 0.650 | 1.10 | 0.72 |
| mt10hai010adca | m³ | Formigó HA-25/F/20/IIa, i.work SUSTENTA "FYM ITALCEMENTI GROUP", fabricat en central. (material) | 1.050 | 107.20 | 112.56 |
| mo043 | h | Oficial 1ª ferrallista. (mà d'obra) | 0.525 | 24.47 | 12.85 |
| mo090 | h | Ajudant ferrallista. (mà d'obra) | 0.669 | 21.71 | 14.52 |
| mo045 | h | Oficial 1ª estructurista, en treballs de posada en obra del formigó. (mà d'obra) | 0.215 | 24.47 | 5.26 |
| mo092 | h | Ajudant estructurista, en treballs de posada en obra del formigó. (mà d'obra) | 0.860 | 21.71 | 18.67 |
| % | % | Costos directes complementaris | 2 % | 196.68 | 3.93 |
|  |  | Costos directes |  |  | 200.61 |
