# Pilot de formigó armat

- Propietat de l'arxiu: CYPE INGENIEROS, S.A.
- Format: FIEBDC-3/2002
- Divisa: EUR
- Costos indirectes: 3.00 %
- IVA: 21.00 %

**CPI070** m Pilot de formigó armat, barrinat sense entubament, diàmetre 35 cm, realitzat amb formigó HA-30/AC/20/IIa+Qb, i.flow PILOTE DURA "FYM ITALCEMENTI GROUP", fabricat en central, amb ciment SR, i abocament des de camió a través de tub Tremie, i acer UNE-EN 10080 B 500 S, quantia 5,6 kg/m. CPI-7.
Formació de piló de fonamentació de formigó armat de 35 cm de diàmetre, per a grup de pilons CPI-7 segons NTE-CPI. Executat per barrinat de terres mitjançant sistema mecànic, sense entibació i posterior formigonat continu en sec del piló. Realitzat amb formigó HA-30/AC/20/IIa+Qb, i.flow PILOTE DURA "FYM ITALCEMENTI GROUP", fabricat en central, amb ciment SR, i abocament des de camió a través de tub Tremie, i acer UNE-EN 10080 B 500 S, amb una quantia aproximada de 5,6 kg/m. Inclús p/p d'elaboració de la ferralla (tall, doblegat i conformat d'elements) en taller industrial i muntatge en el lloc definitiu de la seva col·locació en obra, separadors, i transport, instal·lació, muntatge i desmuntatge d'equip mecànic.
Inclou: Replanteig i traçat dels eixos dels grups de pilots. Barrinat de terres. Col·locació de l'armadura. Posta en obra del formigó. Neteja i retirada de sobrants.
Criteri d'amidament de projecte: Longitud mesurada segons documentació gràfica de Projecte, incrementada en un metre per la formació del bulb.
Criteri de mesura d'obra: Es mesurarà la longitud, presa en el terreny abans de formigonar, de l'estaca realment executada segons especificacions de Projecte, des de la punta fins a la cara inferior de l'encep, sense incloure l'excés de formigó consumit sobre el volum teòric corresponent al diàmetre nominal de l'estaca.

| Codi | Ut | Descripció | Rendiment | Preu | Import |
|---|---|---|---|---|---|
| mt07aco020m | U | Separador homologat per pilons. (material) | 3.000 | 0.09 | 0.27 |
| mt07aco010c | kg | Ferralla elaborada en taller industrial amb acer en barres corrugades, UNE-EN 10080 B 500 S, de varis diàmetres. (material) | 5.600 | 0.81 | 4.54 |
| mt08var050 | kg | Filferro galvanitzat per a lligar, de 1,30 mm de diàmetre. (material) | 0.034 | 1.10 | 0.04 |
| mt10hai020ax | m³ | Formigó HA-30/AC/20/IIa+Qb, i.flow PILOTE DURA "FYM ITALCEMENTI GROUP", fabricat en central, amb ciment SR. (material) | 0.110 | 151.20 | 16.63 |
| mq03pii107a | h | Equip complet per a perforació de piló barrinat sense entubament, CPI-7. (maquinària) | 0.131 | 119.81 | 15.70 |
| mo043 | h | Oficial 1ª ferrallista. (mà d'obra) | 0.027 | 24.47 | 0.66 |
| mo090 | h | Ajudant ferrallista. (mà d'obra) | 0.027 | 21.71 | 0.59 |
| mo045 | h | Oficial 1ª estructurista, en treballs de posada en obra del formigó. (mà d'obra) | 0.694 | 24.47 | 16.98 |
| mo092 | h | Ajudant estructurista, en treballs de posada en obra del formigó. (mà d'obra) | 0.694 | 21.71 | 15.07 |
| % | % | Costos directes complementaris | 2 % | 70.48 | 1.41 |
|  |  | Costos directes |  |  | 71.89 |
