# Prellosa de gelosia

- Propietat de l'arxiu: CYPE INGENIEROS, S.A.
- Format: FIEBDC-3/2002
- Divisa: EUR
- Costos indirectes: 3.00 %
- IVA: 21.00 %

**EPP010** m² Prellosa de gelosia, massissa, de semiplaca de formigó pretesat de 6 cm de gruix, 120 a 250 cm d'amplada i 700 cm de longitud, de 12 (6+6) cm de cantell total i 25 a 40 kN·m/m de moment flector últim, per a una llum màxima de 7 m; formigó HA-25/F/20/IIa, i.work SUSTENTA "FYM ITALCEMENTI GROUP", fabricat en central, i abocament amb cubilot, acer B 500 S, quantia 4 kg/m²; altura lliure de planta de fins a 3 m. Sense incloure repercussió de bigues ni pilars.
Subministrament i col·locació de prellosa de gelosia, massissa, de semiplaca de formigó pretesat de 6 cm de gruix, 120 a 250 cm d'amplada i 700 cm de longitud, amb moment flector últim de 25 a 40 kN·m/m, i cantell total 12 (6+6) cm, amb altura lliure de planta de fins a 3 m; formigó HA-25/F/20/IIa, i.work SUSTENTA "FYM ITALCEMENTI GROUP", fabricat en central, i abocament amb cubilot, acer B 500 S, amb una quantia aproximada de 4 kg/m². Inclús p/p de talls longitudinals paral·lels als laterals de les plaques; talls transversals oblics, ranuras, trepants i formació de buits, separadors, muntatge mitjançant grua i curació del formigó. Sense incloure repercussió de bigues ni pilars.
Inclou: Replanteig de la geometria de la planta. Muntatge de les semiplaques. Enllaç de la llosa amb els seus recolzaments. Talls, trepant i forats. Col·locació de les armadures amb separadors homologats. Abocament i compactació del formigó. Curat del formigó. Reparació de defectes superficials.
Criteri d'amidament de projecte: Superfície mesurada en veritable magnitud des de les cares exteriors dels cèrcols del perímetre, segons documentació gràfica de Projecte, deduint els buits de superfície major de 6 m².
Criteri de mesura d'obra: Es mesurarà, en veritable magnitud, des de les cares exteriors dels cèrcols del perímetre, la superfície realment executada segons especificacions de Projecte, deduint els buits de superfície major de 6 m².

| Codi | Ut | Descripció | Rendiment | Preu | Import |
|---|---|---|---|---|---|
| mt07pha120aa | m² | Semiplaca de formigó pretesat de 6 cm de gruix, 120 a 250 cm d'amplada i 700 cm de longitud, amb 505 a 990 kN d'armadura activa. (material) | 1.000 | 26.50 | 26.50 |
| mt07aco010c | kg | Ferralla elaborada en taller industrial amb acer en barres corrugades, UNE-EN 10080 B 500 S, de varis diàmetres. (material) | 4.000 | 0.81 | 3.24 |
| mt10hai010adca | m³ | Formigó HA-25/F/20/IIa, i.work SUSTENTA "FYM ITALCEMENTI GROUP", fabricat en central. (material) | 0.060 | 107.20 | 6.43 |
| mq07gte010c | h | Grua autopropulsada de braç telescòpic amb una capacitat d'elevació de 30 t i 27 m d'altura màxima de treball. (maquinària) | 0.151 | 66.84 | 10.09 |
| mo042 | h | Oficial 1ª estructurista. (mà d'obra) | 0.144 | 24.47 | 3.52 |
| mo089 | h | Ajudant estructurista. (mà d'obra) | 0.144 | 21.71 | 3.13 |
| mo043 | h | Oficial 1ª ferrallista. (mà d'obra) | 0.048 | 24.47 | 1.17 |
| mo090 | h | Ajudant ferrallista. (mà d'obra) | 0.048 | 21.71 | 1.04 |
| % | % | Costos directes complementaris | 2 % | 55.12 | 1.10 |
|  |  | Costos directes |  |  | 56.22 |
