# Solera ventilada de formigó armat de 10 cm de gruix

- Propietat de l'arxiu: CYPE INGENIEROS, S.A.
- Format: FIEBDC-3/2002
- Divisa: EUR
- Costos indirectes: 3.00 %
- IVA: 21.00 %

## A Acondicionament del terreny

### AN Anivellament

#### ANS Soleres

**ANS023** m² Solera ventilada de formigó armat de 10 cm de gruix, amb acabat superficial mitjançant remolinador mecànic, sistema Dren "PANTALLAX", composta per làmina drenant nodular de polietilè d'alta densitat (PEAD/HDPE), amb nòduls de 8 mm d'altura, amb geotèxtil de polipropilè de 120 g/m² incorporat, fixada a llosa de fonamentació existent mitjançant fixacions mecàniques; realitzada amb formigó HA-25/F/20/IIa, i.work SUSTENTA "FYM ITALCEMENTI GROUP", fabricat en central, i abocament amb cubilot, i malla electrosoldada ME 15x15 Ø 5-5 B 500 T 6x2,20 UNE-EN 10080 sobre separadors homologats.
Formació de solera ventilada de formigó armat de 10 cm de gruix, amb acabat superficial mitjançant remolinador mecànic, sistema Dren "PANTALLAX", composta per làmina drenant nodular de polietilè d'alta densitat (PEAD/HDPE), amb nòduls de 8 mm d'altura, amb geotèxtil de polipropilè de 120 g/m² incorporat, fixada a llosa de fonamentació existent mitjançant fixacions mecàniques; realitzada amb formigó HA-25/F/20/IIa, i.work SUSTENTA "FYM ITALCEMENTI GROUP", fabricat en central, i abocament amb cubilot, i malla electrosoldada ME 15x15 Ø 5-5 B 500 T 6x2,20 UNE-EN 10080 com a armadura de repartiment, col·locada sobre separadors homologats. Inclús talls de peces, realització d'orificis per al pas dels tubs de ventilació, canalitzacions i canonades de les instal·lacions, col·locació d'un panell de poliestirè expandit de 3 cm d'espessor per a l'execució de juntes de retracció, embroquetat o connexió dels elements exteriors (cèrcols d'arquetes, boneres, caixes sifòniques, etc.) de les xarxes d'instal·lacions executades sota la solera i curació del formigó.
Inclou: Neteja i preparació de la superfície. Col·locació de la làmina drenant. Estesa de nivells mitjançant tocaments, mestres de formigó o regles. Reg de la superfície base. Formació de junts de construcció i de dilatació. Col·locació de la malla electrosoldada amb separadors homologats. Abocament i compactació del formigó. Connexió dels elements exteriors. Curat del formigó. Arremolinat de la superfície.
Criteri d'amidament de projecte: Superfície mesurada segons documentació gràfica de Projecte.
Criteri de mesura d'obra: Es mesurarà la superfície realment executada segons especificacions de Projecte, sense deduir la superfície ocupada pels pilars situats dintre del seu perímetre.

| Codi | Ut | Descripció | Rendiment | Preu | Import |
|---|---|---|---|---|---|
| mt14gsp010a | m² | Làmina drenant nodular de polietilè d'alta densitat (PEAD/HDPE), amb nòduls de 8 mm d'altura, amb geotèxtil de polipropilè de 120 g/m² incorporat, resistència a la compressió 200 kN/m² segons UNE-EN ISO 604 i capacitat de drenatge 4,8 l/(s·m). (material) | 1.050 | 2.86 | 3.00 |
| mt08var060 | kg | Puntes d'acer de 20x100 mm. (material) | 0.100 | 7.00 | 0.70 |
| mt07ame010b | m² | Malla electrosoldada ME 15x15 Ø 5-5 B 500 T 6x2,20 UNE-EN 10080. (material) | 1.100 | 1.67 | 1.84 |
| mt10hai010adca | m³ | Formigó HA-25/F/20/IIa, i.work SUSTENTA "FYM ITALCEMENTI GROUP", fabricat en central. (material) | 0.110 | 107.20 | 11.79 |
| mt07aco020g | U | Separador homologat per nervis "in situ" en forjats unidireccionals. (material) | 3.000 | 0.06 | 0.18 |
| mt16pea020c | m² | Panell rígid de poliestirè expandit, segons UNE-EN 13163, mecanitzat lateral recte, de 30 mm d'espessor, resistència tèrmica 0,8 m²K/W, conductivitat tèrmica 0,036 W/(mK), per junta de dilatació. (material) | 0.050 | 2.01 | 0.10 |
| mq04dua020b | h | Dúmper de descàrrega frontal de 2 t de càrrega útil. (maquinària) | 0.022 | 9.27 | 0.20 |
| mq06vib020 | h | Regla vibrant de 3 m. (maquinària) | 0.098 | 4.67 | 0.46 |
| mq06fra010 | h | Arremolinadora mecànica de formigó. (maquinària) | 0.642 | 5.07 | 3.25 |
| mq06cor020 | h | Equip per a tall de juntes en soleres de formigó. (maquinària) | 0.117 | 9.50 | 1.11 |
| op00sie010 |  | Serra de calar. | 1.000 | 0.00 | 0.00 |
| au00auh010 |  | Cubilot. | 1.000 | 0.00 | 0.00 |
| mo020 | h | Oficial 1ª construcció. (mà d'obra) | 0.362 | 23.30 | 8.43 |
| mo077 | h | Ajudant construcció. (mà d'obra) | 0.351 | 20.68 | 7.26 |
| mo113 | h | Peó ordinari construcció. (mà d'obra) | 0.362 | 19.47 | 7.05 |
| % | % | Costos directes complementaris | 2 % | 45.37 | 0.91 |
|  |  | Costos directes |  |  | 46.28 |
