# Biga de lligat de formigó armat

- Propietat de l'arxiu: CYPE INGENIEROS, S.A.
- Format: FIEBDC-3/2002
- Divisa: EUR
- Costos indirectes: 3.00 %
- IVA: 21.00 %

## C Fonamentacions

### CA Travaments

#### CAV Bigues entre sabates

**CAV010** m³ Biga de lligat de formigó armat, realitzada amb formigó HA-25/F/20/IIa, i.work SUSTENTA "FYM ITALCEMENTI GROUP", fabricat en central, i abocament des de camió, i acer UNE-EN 10080 B 500 S, quantia 60 kg/m³, sense incloure encofrat.
Formació de biga de lligat de formigó armats, realitzada amb formigó HA-25/F/20/IIa, i.work SUSTENTA "FYM ITALCEMENTI GROUP", fabricat en central, i abocament des de camió, i acer UNE-EN 10080 B 500 S, amb una quantia aproximada de 60 kg/m³, sense incloure l'encofrat en aquest preu. Inclús p/p d'elaboració de la ferralla (tall, doblegat i conformat d'elements) en taller industrial i muntatge en el lloc definitiu de la seva col·locació en obra, separadors, i curació del formigó.
Inclou: Col·locació de l'armadura amb separadors homologats. Abocament i compactació del formigó. Coronació i enrasament. Curat del formigó.
Criteri d'amidament de projecte: Volum mesurat sobre les seccions teòriques de l'excavació, segons documentació gràfica de Projecte.
Criteri de mesura d'obra: Es mesurarà el volum teòric executat segons especificacions de Projecte, sense incloure els increments per excessos d'excavació no autoritzats.

| Codi | Ut | Descripció | Rendiment | Preu | Import |
|---|---|---|---|---|---|
| mt07aco020a | U | Separador homologat per fonamentacions. (material) | 10.000 | 0.13 | 1.30 |
| mt07aco010c | kg | Ferralla elaborada en taller industrial amb acer en barres corrugades, UNE-EN 10080 B 500 S, de varis diàmetres. (material) | 60.000 | 0.81 | 48.60 |
| mt08var050 | kg | Filferro galvanitzat per a lligar, de 1,30 mm de diàmetre. (material) | 0.480 | 1.10 | 0.53 |
| mt10hai010adca | m³ | Formigó HA-25/F/20/IIa, i.work SUSTENTA "FYM ITALCEMENTI GROUP", fabricat en central. (material) | 1.050 | 107.20 | 112.56 |
| op00ciz020 |  | Cisalla per a acer en barres corrugades. | 1.000 | 0.00 | 0.00 |
| op00ata010 |  | Lligadora de ferralla. | 1.000 | 0.00 | 0.00 |
| au00auh020 |  | Canaleta per a abocament del formigó. | 1.000 | 0.00 | 0.00 |
| au00auh040 |  | Vibrador de formigó, elèctric. | 1.000 | 0.00 | 0.00 |
| mo043 | h | Oficial 1ª ferrallista. (mà d'obra) | 0.270 | 24.47 | 6.61 |
| mo090 | h | Ajudant ferrallista. (mà d'obra) | 0.270 | 21.71 | 5.86 |
| mo045 | h | Oficial 1ª estructurista, en treballs de posada en obra del formigó. (mà d'obra) | 0.098 | 24.47 | 2.40 |
| mo092 | h | Ajudant estructurista, en treballs de posada en obra del formigó. (mà d'obra) | 0.393 | 21.71 | 8.53 |
| % | % | Costos directes complementaris | 2 % | 186.39 | 3.73 |
|  |  | Costos directes |  |  | 190.12 |
