# Fonamentació de formigó armat

- Propietat de l'arxiu: CYPE INGENIEROS, S.A.
- Format: FIEBDC-3/2002
- Divisa: EUR
- Costos indirectes: 3.00 %
- IVA: 21.00 %

## C Fonamentacions

### CV Elements singulars

#### CVG Dipòsits de gas

**CVG020** U Fonamentació de formigó armat, per a dipòsit de gasos liquats del petroli (GLP), amb capacitat de 1000 litres, de superfície, realitzada amb formigó HA-25/F/20/IIa, i.work SUSTENTA "FYM ITALCEMENTI GROUP", fabricat en central, i acer UNE-EN 10080 B 500 S, quantia 30 kg/m³, inclús plaques d'ancoratge amb perns d'acer corrugat.
Formació de fonamentació de formigó armat, per a dipòsit de gasos liquats del petroli (GLP), amb capacitat de 1000 litres, de superfície, realitzada en excavació prèvia, amb formigó HA-25/F/20/IIa, i.work SUSTENTA "FYM ITALCEMENTI GROUP", fabricat en central, i acer UNE-EN 10080 B 500 S, amb una quantia aproximada de 30 kg/m³; muntatge i desmuntatge del sistema d'encofrat recuperable de xapes metàl·liques. Inclús elaboració de la ferralla (tall, doblegat i conformat d'elements) en taller industrial i muntatge en el lloc definitiu de la seva col·locació en obra, separadors, aplicació de líquid desencofrant, curació del formigó, plaques d'ancoratge i forat central d'aquestes, anivellació, reblert de l'espai resultant entre el formigó endurit i la placa amb morter d'autoanivellació expansiu, aplicació d'una protecció anticorrosiva a les rosques i extrems dels perns, talls, platines, peces especials, escapçadures i reparació en obra de quants desperfectes s'originin per raons de transport, manipulació o muntatge.
Inclou: Col·locació de separadors i fixació de les armadures. Muntatge del sistema d'encofrat. Abocament i compactació del formigó. Desmuntatge del sistema d'encofrat. Coronació i enrasament de fonaments. Curat del formigó.
Criteri d'amidament de projecte: Nombre d'unitats previstes, segons documentació gràfica de Projecte.
Criteri de mesura d'obra: Es mesurarà el nombre d'unitats realment executades segons especificacions de Projecte.

| Codi | Ut | Descripció | Rendiment | Preu | Import |
|---|---|---|---|---|---|
| mt10hai010adca | m³ | Formigó HA-25/F/20/IIa, i.work SUSTENTA "FYM ITALCEMENTI GROUP", fabricat en central. (material) | 0.469 | 107.20 | 50.28 |
| mt07aco010c | kg | Ferralla elaborada en taller industrial amb acer en barres corrugades, UNE-EN 10080 B 500 S, de varis diàmetres. (material) | 14.555 | 0.81 | 11.79 |
| mt08var050 | kg | Filferro galvanitzat per a lligar, de 1,30 mm de diàmetre. (material) | 0.062 | 1.10 | 0.07 |
| mt07aco020a | U | Separador homologat per fonamentacions. (material) | 3.000 | 0.13 | 0.39 |
| mt07aco020d | U | Separador homologat per murs. (material) | 3.000 | 0.06 | 0.18 |
| mt08eme040 | m² | Panells metàl·lics de varias dimensions, per encofrar elements de formigó. (material) | 0.001 | 52.00 | 0.05 |
| mt50spa052b | m | Tauló de fusta de pi, de 20x7,2 cm. (material) | 0.004 | 4.39 | 0.02 |
| mt50spa081a | U | Puntal metàl·lic telescòpic, de fins a 3 m d'altura. (material) | 0.003 | 13.37 | 0.04 |
| mt08eme051a | m | Fleix d'acer galvanitzat, per a encofrat metàl·lic. (material) | 0.021 | 0.29 | 0.01 |
| mt08var060 | kg | Puntes d'acer de 20x100 mm. (material) | 0.021 | 7.00 | 0.15 |
| mt07ala011b | kg | Platina d'acer laminat UNE-EN 10025 S235JR, per aplicacions estructurals. (material) | 0.942 | 1.32 | 1.24 |
| mt07www040a | U | Joc de volanderes, rosca i contrafemella, per a pern d'ancoratge de 12 mm de diàmetre. (material) | 4.000 | 1.19 | 4.76 |
| mt27pfi010 | l | Emprimació d'assecat ràpid, formulada amb resines alquídiques modificades i fosfat de zinc. (material) | 0.047 | 4.80 | 0.23 |
| mt09moa015 | kg | Morter autoanivellant expansiu, de dos components, a base de ciment millorat amb resines sintètiques. (material) | 0.600 | 0.95 | 0.57 |
| mo044 | h | Oficial 1ª encofrador. (mà d'obra) | 0.082 | 24.47 | 2.01 |
| mo091 | h | Ajudant encofrador. (mà d'obra) | 0.110 | 21.71 | 2.39 |
| mo043 | h | Oficial 1ª ferrallista. (mà d'obra) | 0.033 | 24.47 | 0.81 |
| mo090 | h | Ajudant ferrallista. (mà d'obra) | 0.049 | 21.71 | 1.06 |
| mo045 | h | Oficial 1ª estructurista, en treballs de posada en obra del formigó. (mà d'obra) | 0.027 | 24.47 | 0.66 |
| mo092 | h | Ajudant estructurista, en treballs de posada en obra del formigó. (mà d'obra) | 0.165 | 21.71 | 3.58 |
| % | % | Costos directes complementaris | 2 % | 80.29 | 1.61 |
|  |  | Costos directes |  |  | 81.90 |
