# Bancada de suport de maquinària

- Propietat de l'arxiu: CYPE INGENIEROS, S.A.
- Format: FIEBDC-3/2002
- Divisa: EUR
- Costos indirectes: 3.00 %
- IVA: 21.00 %

## H Acabaments i ajudes

### HB Bancades

#### HBH De formigó

**HBH010** U Bancada de suport de maquinària, de formigó armat, de 150x100x16 cm, formada per formigó HA-25/F/20/IIa, i.work SUSTENTA "FYM ITALCEMENTI GROUP", fabricat en central, i abocament amb cubilot i malla electrosoldada ME 20x20 Ø 5-5 B 500 T 6x2,20 UNE-EN 10080.
Formació de bancada de suport de maquinària, de formigó armat, de 150x100x16 cm, formada per formigó HA-25/F/20/IIa, i.work SUSTENTA "FYM ITALCEMENTI GROUP", fabricat en central, i abocament amb cubilot, malla electrosoldada ME 20x20 Ø 5-5 B 500 T 6x2,20 UNE-EN 10080, marc perimetral de perfil d'acer laminat en calent i capa separadora de geotèxtil no teixit. Inclús curació del formigó. Sense incloure amortidors ni elements antivibratoris.
Inclou: Replanteig i traçat de la bancada. Col·locació del geotèxtil. Col·locació i fixació del marc. Col·locació de les armadures amb separadors homologats. Abocament i compactació del formigó. Reglejat i anivellació de la capa de compressió. Curat del formigó.
Criteri d'amidament de projecte: Nombre d'unitats previstes, segons documentació gràfica de Projecte.
Criteri de mesura d'obra: Es mesurarà el nombre d'unitats realment executades segons especificacions de Projecte.

| Codi | Ut | Descripció | Rendiment | Preu | Import |
|---|---|---|---|---|---|
| mt14gsa010dg | m² | Geotèxtil no teixit sintètic, termosoldat, de polipropilè-polietilè, de 125 g/m². (material) | 1.760 | 0.84 | 1.48 |
| mt07ala010h | kg | Acer laminat UNE-EN 10025 S275JR, en perfils laminats en calent, peces simples, per aplicacions estructurals. (material) | 94.000 | 0.99 | 93.06 |
| mt07ame010d | m² | Malla electrosoldada ME 20x20 Ø 5-5 B 500 T 6x2,20 UNE-EN 10080. (material) | 1.650 | 1.35 | 2.23 |
| mt10hai010adca | m³ | Formigó HA-25/F/20/IIa, i.work SUSTENTA "FYM ITALCEMENTI GROUP", fabricat en central. (material) | 0.264 | 107.20 | 28.30 |
| au00auh010 |  | Cubilot. | 1.000 | 0.00 | 0.00 |
| au00auh040 |  | Vibrador de formigó, elèctric. | 1.000 | 0.00 | 0.00 |
| mo042 | h | Oficial 1ª estructurista. (mà d'obra) | 0.391 | 24.47 | 9.57 |
| mo089 | h | Ajudant estructurista. (mà d'obra) | 0.391 | 21.71 | 8.49 |
| % | % | Costos directes complementaris | 2 % | 143.13 | 2.86 |
|  |  | Costos directes |  |  | 145.99 |
