# Formigó ciclopi realitzat amb formigó HM-15/P/40/I fabricat en central i abocament des de camió (60% de volum) i boles de pedra de 15 a 30 cm de diàmetre (40% de volum)

- Propietat de l'arxiu: CYPE INGENIEROS, S.A.
- Format: FIEBDC-3/2002
- Divisa: EUR
- Costos indirectes: 3.00 %
- IVA: 21.00 %

**CHH010** m³ Formigó ciclopi realitzat amb formigó HM-15/P/40/I fabricat en central i abocament des de camió (60% de volum) i boles de pedra de 15 a 30 cm de diàmetre (40% de volum), per a formació de pou de fonamentació.
Subministrament de formigó ciclopi, realitzat amb formigó HM-15/P/40/I fabricat en central i abocament des de camió (60% de volum) i boles de pedra de 15 a 30 cm de diàmetre (40% de volum), per a formació de pou de fonamentació. Inclús p/p de compactació i curació del formigó.
Inclou: Abocament i compactació del formigó. Col·locació de les pedres en el formigó fresc. Curat del formigó.
Criteri d'amidament de projecte: Volum teòric, segons documentació gràfica de Projecte.
Criteri de mesura d'obra: Es mesurarà el volum teòric executat segons especificacions de Projecte, sense incloure els increments per excessos d'excavació no autoritzats.

| Codi | Ut | Descripció | Rendiment | Preu | Import |
|---|---|---|---|---|---|
| mt10hmf010Ly | m³ | Formigó HM-15/P/40/I, fabricat en central. (material) | 0.660 | 53.44 | 35.27 |
| mt01arg100a | m³ | Boles de pedra de 15 a 30 cm de diàmetre. (material) | 0.400 | 19.50 | 7.80 |
| mo045 | h | Oficial 1ª estructurista, en treballs de posada en obra del formigó. (mà d'obra) | 0.141 | 24.47 | 3.45 |
| mo092 | h | Ajudant estructurista, en treballs de posada en obra del formigó. (mà d'obra) | 0.141 | 21.71 | 3.06 |
| mo113 | h | Peó ordinari construcció. (mà d'obra) | 1.125 | 19.47 | 21.90 |
| % | % | Costos directes complementaris | 2 % | 71.48 | 1.43 |
|  |  | Costos directes |  |  | 72.91 |
