# Doble muret guia de formigó armat per a piló-pantalla (barrette)

- Propietat de l'arxiu: CYPE INGENIEROS, S.A.
- Format: FIEBDC-3/2002
- Divisa: EUR
- Costos indirectes: 3.00 %
- IVA: 21.00 %

**CPZ005** m Doble muret guia de formigó armat per a piló-pantalla (barrette), realitzat amb formigó HA-25/F/20/IIa, i.work SUSTENTA "FYM ITALCEMENTI GROUP", fabricat en central, i abocament des de camió, i acer UNE-EN 10080 B 500 S, 25 kg/m, secció 70x25 cm, muntatge i desmuntatge del sistema d'encofrat a dues cares, amb demolició de muret guia amb retroexcavadora amb martell picador i càrrega d'enderrocs mecànica.
Formació de doble muret guia, per a piló-pantalla (barrette), de formigó armat de secció 70x25 cm; realitzat amb formigó HA-25/F/20/IIa, i.work SUSTENTA "FYM ITALCEMENTI GROUP", fabricat en central, i abocament des de camió, i acer UNE-EN 10080 B 500 S, amb una quantia aproximada de 25 kg/m; muntatge i desmuntatge del sistema d'encofrat a dues cares dels murets. Inclús p/p d'elaboració de la ferralla (tall, doblegat i conformat d'elements) en taller industrial i muntatge en el lloc definitiu de la seva col·locació en obra, separadors, aplicació de líquid desencofrant, demolició de muret guia amb retroexcavadora amb martell picador i càrrega d'enderrocs mecànica i neteja.
Inclou: Replanteig i traçat dels murets guia. Muntatge del sistema d'encofrat. Col·locació de l'armadura. Abocament i compactació del formigó. Desmuntatge del sistema d'encofrat. Regularització i neteja superficial del parament vist. Replanteig de la cota del fons de la perforació, de la rasant del formigó i de les armadures. Demolició de l'element amb retroexcavadora amb martell trencador. Neteja i recollida de restes. Càrrega mecànica d'enderrocs sobre camió o contenidor.
Criteri d'amidament de projecte: Longitud mesurada a eixos, segons documentació gràfica de Projecte.
Criteri de mesura d'obra: Es mesurarà a eixos de mur, la longitud realment executada segons especificacions de Projecte.

| Codi | Ut | Descripció | Rendiment | Preu | Import |
|---|---|---|---|---|---|
| mt08eme040 | m² | Panells metàl·lics de varias dimensions, per encofrar elements de formigó. (material) | 0.007 | 52.00 | 0.36 |
| mt50spa052b | m | Tauló de fusta de pi, de 20x7,2 cm. (material) | 0.028 | 4.39 | 0.12 |
| mt50spa081a | U | Puntal metàl·lic telescòpic, de fins a 3 m d'altura. (material) | 0.018 | 13.37 | 0.24 |
| mt08eme051a | m | Fleix d'acer galvanitzat, per a encofrat metàl·lic. (material) | 0.140 | 0.29 | 0.04 |
| mt08var050 | kg | Filferro galvanitzat per a lligar, de 1,30 mm de diàmetre. (material) | 0.270 | 1.10 | 0.30 |
| mt08var060 | kg | Puntes d'acer de 20x100 mm. (material) | 0.140 | 7.00 | 0.98 |
| mt08dba010b | l | Agent desemmotllador, a base d'olis especials, emulsionant en aigua per a encofrats metàl·lics, fenòlics o de fusta. (material) | 0.042 | 1.98 | 0.08 |
| mt07aco020a | U | Separador homologat per fonamentacions. (material) | 3.000 | 0.13 | 0.39 |
| mt07aco010c | kg | Ferralla elaborada en taller industrial amb acer en barres corrugades, UNE-EN 10080 B 500 S, de varis diàmetres. (material) | 25.000 | 0.81 | 20.25 |
| mt10hai010adca | m³ | Formigó HA-25/F/20/IIa, i.work SUSTENTA "FYM ITALCEMENTI GROUP", fabricat en central. (material) | 0.385 | 107.20 | 41.27 |
| mq01exn020a | h | Retroexcavadora hidràulica sobre pneumàtics, de 105 kW. (maquinària) | 0.296 | 46.35 | 13.72 |
| mq01ret010 | h | Miniretrocarregadora sobre pneumàtics de 15 kW. (maquinària) | 0.138 | 40.95 | 5.65 |
| mo044 | h | Oficial 1ª encofrador. (mà d'obra) | 0.677 | 24.47 | 16.57 |
| mo091 | h | Ajudant encofrador. (mà d'obra) | 0.903 | 21.71 | 19.60 |
| mo043 | h | Oficial 1ª ferrallista. (mà d'obra) | 0.161 | 24.47 | 3.94 |
| mo090 | h | Ajudant ferrallista. (mà d'obra) | 0.161 | 21.71 | 3.50 |
| mo045 | h | Oficial 1ª estructurista, en treballs de posada en obra del formigó. (mà d'obra) | 0.043 | 24.47 | 1.05 |
| mo092 | h | Ajudant estructurista, en treballs de posada en obra del formigó. (mà d'obra) | 0.174 | 21.71 | 3.78 |
| mo113 | h | Peó ordinari construcció. (mà d'obra) | 0.373 | 19.47 | 7.26 |
| % | % | Costos directes complementaris | 2 % | 139.10 | 2.78 |
|  |  | Costos directes |  |  | 141.88 |
