# Pilar de secció circular de formigó armat

- Propietat de l'arxiu: CYPE INGENIEROS, S.A.
- Format: FIEBDC-3/2002
- Divisa: EUR
- Costos indirectes: 3.00 %
- IVA: 21.00 %

**EHS011** m³ Pilar de secció circular de formigó armat, de 35 cm de diàmetre mig, realitzat amb formigó HA-25/F/20/IIa, i.work SUSTENTA "FYM ITALCEMENTI GROUP", fabricat en central, i abocament amb cubilot, i acer UNE-EN 10080 B 500 S, quantia 120 kg/m³; Muntatge i desmuntatge de sistema d'encofrat amb acabat tipus industrial per revestir, en planta de fins a 3 m d'altura lliure, format per superfície encofrant de motlles cilíndrics de bandes de paper kraft, alumini i polietilè i estructura suport vertical de puntals metàl·lics.
Formació de pilar de secció circular de formigó armat, de 35 cm de diàmetre mig, realitzat amb formigó HA-25/F/20/IIa, i.work SUSTENTA "FYM ITALCEMENTI GROUP", fabricat en central, i abocament amb cubilot, i acer UNE-EN 10080 B 500 S, amb una quantia aproximada de 120 kg/m³; Muntatge i desmuntatge de sistema d'encofrat amb acabat tipus industrial per revestir, en planta de fins a 3 m d'altura lliure, format per: superfície encofrant de motlles cilíndrics de bandes de paper kraft, alumini i polietilè, d'un sol ús i estructura suport vertical de puntals metàl·lics, amortitzables en 150 usos. Inclús p/p de replanteig, elaboració de la ferralla (tall, doblegat i conformat d'elements) en taller industrial i muntatge en el lloc definitiu de la seva col·locació en obra, separadors, elements de sustentació, fixació i apuntalament necessaris per a la seva estabilitat, i curació del formigó.
Inclou: Replanteig. Col·locació de les armadures amb separadors homologats. Muntatge del sistema d'encofrat. Abocament i compactació del formigó. Desmuntatge del sistema d'encofrat. Curat del formigó. Reparació de defectes superficials.
Criteri d'amidament de projecte: Volum mesurat segons documentació gràfica de Projecte.
Criteri de mesura d'obra: Es mesurarà el volum realment executat segons especificacions de Projecte.

| Codi | Ut | Descripció | Rendiment | Preu | Import |
|---|---|---|---|---|---|
| mt07aco020b | U | Separador homologat per pilars. (material) | 12.000 | 0.06 | 0.72 |
| mt07aco010c | kg | Ferralla elaborada en taller industrial amb acer en barres corrugades, UNE-EN 10080 B 500 S, de varis diàmetres. (material) | 120.000 | 0.81 | 97.20 |
| mt08var050 | kg | Filferro galvanitzat per a lligar, de 1,30 mm de diàmetre. (material) | 0.600 | 1.10 | 0.66 |
| mt08tub010ae | m² | Motlle cilíndric d'un sol ús de bandes de paper kraft, alumini i polietilè en espiral, per a encofrat de pilars de formigó, de fins a 3 m d'altura i 35 cm de diàmetre mig, per acabat no vist del formigó. Inclús p/p d'accessoris de muntatge. (material) | 11.429 | 11.69 | 133.61 |
| mt50spa081a | U | Puntal metàl·lic telescòpic, de fins a 3 m d'altura. (material) | 0.085 | 13.37 | 1.14 |
| mt10hai010adca | m³ | Formigó HA-25/F/20/IIa, i.work SUSTENTA "FYM ITALCEMENTI GROUP", fabricat en central. (material) | 1.050 | 107.20 | 112.56 |
| mo044 | h | Oficial 1ª encofrador. (mà d'obra) | 2.749 | 24.47 | 67.27 |
| mo091 | h | Ajudant encofrador. (mà d'obra) | 2.749 | 21.71 | 59.68 |
| mo043 | h | Oficial 1ª ferrallista. (mà d'obra) | 0.980 | 24.47 | 23.98 |
| mo090 | h | Ajudant ferrallista. (mà d'obra) | 0.980 | 21.71 | 21.28 |
| mo045 | h | Oficial 1ª estructurista, en treballs de posada en obra del formigó. (mà d'obra) | 0.525 | 24.47 | 12.85 |
| mo092 | h | Ajudant estructurista, en treballs de posada en obra del formigó. (mà d'obra) | 2.114 | 21.71 | 45.89 |
| % | % | Costos directes complementaris | 2 % | 576.84 | 11.54 |
|  |  | Costos directes |  |  | 588.38 |
