# Forjat unidireccional de formigó armat

- Propietat de l'arxiu: CYPE INGENIEROS, S.A.
- Format: FIEBDC-3/2002
- Divisa: EUR
- Costos indirectes: 3.00 %
- IVA: 21.00 %

**EHU024** m² Forjat unidireccional de formigó armat, horitzontal, altura lliure de planta de fins a 3 m, cantell 30 = 25+5 cm, realitzat amb formigó HA-25/F/20/IIa, i.work SUSTENTA "FYM ITALCEMENTI GROUP", fabricat en central, i abocament amb cubilot, volum total de formigó 0,11 m³/m², i acer UNE-EN 10080 B 500 S amb una quantia total de 2 kg/m², sobre sistema d'encofrat parcial; semibigueta pretensada; revoltó de formigó, 60x20x25 cm; malla electrosoldada ME 20x20 Ø 5-5 B 500 T 6x2,20 UNE-EN 10080, en capa de compressió. Sense incloure repercussió de pilars ni de bigues.
Formació de forjat unidireccional de formigó armat, horitzontal, amb altura lliure de planta de fins a 3 m, cantell 30 = 25+5 cm, realitzat amb formigó HA-25/F/20/IIa, i.work SUSTENTA "FYM ITALCEMENTI GROUP", fabricat en central, i abocament amb cubilot amb un volum total de formigó de 0,11 m³/m², i acer UNE-EN 10080 B 500 S en zona de reforç de negatius i connectors de biguetes i cèrcols, amb una quantia total 2 kg/m²; muntatge i desmuntatge de sistema d'encofrat parcial, format per: taulers de fusta, amortitzables en 10 usos i estructura suport vertical de puntals metàl·lics, amortitzables en 150 usos; semibigueta pretensada T-12; revoltó de formigó, 60x20x25 cm; capa de compressió de 5 cm de gruix, amb armadura de repartiment formada per malla electrosoldada ME 20x20 Ø 5-5 B 500 T 6x2,20 UNE-EN 10080. Inclús p/p d'elaboració de la ferralla (tall, doblegat i conformat d'elements) en taller industrial i muntatge en el lloc definitiu de la seva col·locació en obra, cèrcols no estructurals i agent filmogen per enduriment de formigons i morters. Sense incloure repercussió de pilars ni de bigues.
Inclou: Replanteig del sistema d'encofrat. Muntatge del sistema d'encofrat. Replanteig de la geometria de la planta sobre l'encofrat. Col·locació de biguetes i revoltons. Col·locació de les armadures. Abocament i compactació del formigó. Reglejat i anivellació de la capa de compressió. Curat del formigó. Desmuntatge del sistema d'encofrat. Reparació de defectes superficials.
Criteri d'amidament de projecte: Superfície mesurada en veritable magnitud des de les cares exteriors dels cèrcols no estructurals, segons documentació gràfica de Projecte, deduint els buits de superfície major de 6 m².
Criteri de mesura d'obra: Es mesurarà, en veritable magnitud, des de les cares exteriors dels cèrcols no estructurales, la superfície realment executada segons especificacions de Projecte, deduint els buits de superfície major de 6 m². Es consideren inclosos tots els elements integrants de l'estructura senyalats en els plànols i detalls del Projecte.

| Codi | Ut | Descripció | Rendiment | Preu | Import |
|---|---|---|---|---|---|
| mt50spa052b | m | Tauló de fusta de pi, de 20x7,2 cm. (material) | 0.040 | 4.39 | 0.18 |
| mt50spa101 | kg | Claus d'acer. (material) | 0.045 | 1.30 | 0.06 |
| mt50spa081a | U | Puntal metàl·lic telescòpic, de fins a 3 m d'altura. (material) | 0.013 | 13.37 | 0.17 |
| mt07bho010d | U | Revoltó de formigó, 60x20x25 cm. Inclús peces especials. (material) | 5.250 | 0.60 | 3.15 |
| mt07vse010a | m | Semibigueta pretensada, T-12, Lmitjana = <4 m, segons UNE-EN 15037-1. (material) | 0.165 | 3.19 | 0.53 |
| mt07vse010b | m | Semibigueta pretensada, T-12, Lmitjana = 4/5 m, segons UNE-EN 15037-1. (material) | 0.908 | 3.87 | 3.51 |
| mt07vse010c | m | Semibigueta pretensada, T-12, Lmitjana = 5/6 m, segons UNE-EN 15037-1. (material) | 0.495 | 4.13 | 2.04 |
| mt07vse010d | m | Semibigueta pretensada, T-12, Lmitjana = >6 m, segons UNE-EN 15037-1. (material) | 0.083 | 4.52 | 0.38 |
| mt07aco010c | kg | Ferralla elaborada en taller industrial amb acer en barres corrugades, UNE-EN 10080 B 500 S, de varis diàmetres. (material) | 2.000 | 0.81 | 1.62 |
| mt08var050 | kg | Filferro galvanitzat per a lligar, de 1,30 mm de diàmetre. (material) | 0.020 | 1.10 | 0.02 |
| mt07ame010d | m² | Malla electrosoldada ME 20x20 Ø 5-5 B 500 T 6x2,20 UNE-EN 10080. (material) | 1.100 | 1.35 | 1.49 |
| mt10hai010adca | m³ | Formigó HA-25/F/20/IIa, i.work SUSTENTA "FYM ITALCEMENTI GROUP", fabricat en central. (material) | 0.116 | 107.20 | 12.44 |
| mt08cur020a | l | Agent filmogen per enduriment de formigons i morters. (material) | 0.150 | 1.94 | 0.29 |
| mo044 | h | Oficial 1ª encofrador. (mà d'obra) | 0.786 | 24.47 | 19.23 |
| mo091 | h | Ajudant encofrador. (mà d'obra) | 0.772 | 21.71 | 16.76 |
| mo043 | h | Oficial 1ª ferrallista. (mà d'obra) | 0.029 | 24.47 | 0.71 |
| mo090 | h | Ajudant ferrallista. (mà d'obra) | 0.029 | 21.71 | 0.63 |
| mo045 | h | Oficial 1ª estructurista, en treballs de posada en obra del formigó. (mà d'obra) | 0.051 | 24.47 | 1.25 |
| mo092 | h | Ajudant estructurista, en treballs de posada en obra del formigó. (mà d'obra) | 0.201 | 21.71 | 4.36 |
| % | % | Costos directes complementaris | 2 % | 68.82 | 1.38 |
|  |  | Costos directes |  |  | 70.20 |
