# Reparació de cobertura en coberta inclinada, substituint les teules deteriorades per teula ceràmica corba, 40x19x16 cm, color vermell fixada amb escuma de poliuretà

- Propietat de l'arxiu: CYPE INGENIEROS, S.A.
- Format: FIEBDC-3/2002
- Divisa: EUR
- Costos indirectes: 3.00 %
- IVA: 21.00 %

**QTY010** m² Reparació de cobertura en coberta inclinada, substituint les teules deteriorades per teula ceràmica corba, 40x19x16 cm, color vermell fixada amb escuma de poliuretà.
Reparació de cobertura de teula en coberta inclinada, retirant les teules deteriorades i reperant amb teula ceràmica corba, 40x19x16 cm, color vermell, fixada amb escuma de poliuretà. Fins i tot p/p de preparació de la zona de treball i protecció dels elements de l'entorn que s'hagin de mantenir, neteja, apilament, retirada i càrrega d'enderrocs sobre camió o contenidor.
Inclou: Retirada de les teules malmeses. Neteja i preparació de la superfície. Fixació de les teules amb escuma.
Criteri d'amidament de projecte: Superfície mesurada segons documentació gràfica de Projecte.
Criteri de mesura d'obra: Es mesurarà la superfície realment executada segons especificacions de Projecte.

| Codi | Ut | Descripció | Rendiment | Preu | Import |
|---|---|---|---|---|---|
| mt13tac010a | U | Teula ceràmica corba, 40x19x16 cm, color vermell, segons UNE-EN 1304. (material) | 10.000 | 0.25 | 2.50 |
| mt13blw110a | U | Aerosol de 750 cm³ d'escuma de poliuretà, de 25 kg/m³ de densitat, 150% d'expansió, 18 N/cm² de resistència a tracció i 20 N/cm² de resistència a flexió, conductivitat tèrmica 0,04 W/(mK), estable de -40°C a 100°C; per a aplicar amb pistola; segons UNE-EN 13165. (material) | 0.100 | 9.20 | 0.92 |
| mt13blw104 | U | Ganxo per subjecció de teules a llistó. (material) | 5.000 | 0.05 | 0.25 |
| mo020 | h | Oficial 1ª construcció. (mà d'obra) | 0.521 | 23.30 | 12.14 |
| mo113 | h | Peó ordinari construcció. (mà d'obra) | 0.260 | 19.47 | 5.06 |
| % | % | Costos directes complementaris | 2 % | 20.87 | 0.42 |
|  |  | Costos directes |  |  | 21.29 |
