# Revestiment de paraments exteriors amb morter monocapa per la impermeabilització i decoració de façanes

- Propietat de l'arxiu: CYPE INGENIEROS, S.A.
- Format: FIEBDC-3/2002
- Divisa: EUR
- Costos indirectes: 3.00 %
- IVA: 21.00 %

**RQO030** m² Revestiment de paraments exteriors amb morter monocapa per la impermeabilització i decoració de façanes, tipus OC CSIII W2, segons UNE-EN 998-1, acabat amb àrid projectat, color blanc, a base de ciment TX, fotocatalític, descontaminant i autonetejable, i.active "FYM ITALCEMENTI GROUP", espessor 15 mm, aplicat manualment, armat i reforçat amb malla antiàlcalis en els canvis de material i en els fronts de forjat.
Formació en façanes de revestiment continu de 15 mm de gruix, impermeable a l'aigua de pluja, amb morter monocapa per la impermeabilització i decoració de façanes, tipus OC CSIII W2, segons UNE-EN 998-1, acabat amb àrid projectat, color blanc, compost de ciment TX, fotocatalític, descontaminant i autonetejable, i.active "FYM ITALCEMENTI GROUP", additius, resines sintètiques i càrregues minerals. Aplicat manualment sobre una superfície de maó ceràmic, maó o bloc de formigó o bloc de termoargila. Inclús p/p de preparació de la superfície suport, col·locació de malla de fibra de vidre antiàlcalis per a reforç de trobaments entre materials diferents i en els fronts de forjat, en un 20% de la superfície del parament, formació de junts, racons, mestres, arestes, queixals, brancals i llindes, acabats en les trobades amb paraments, revestiments o altres elements rebuts en la seva superfície.
Inclou: Preparació de la superfície suport. Especejament dels panys de treball. Arestat i realització de juntes. Preparació del morter monocapa. Aplicació del morter monocapa. Reglejat i allisat del revestiment. Acabat superficial. Repassos i neteja final.
Criteri d'amidament de projecte: Superfície mesurada segons documentació gràfica de Projecte, deduint els buits de superfície major de 3 m² i incloent el desenvolupament dels queixals.
Criteri de mesura d'obra: Es mesurarà la superfície realment executada segons especificacions de Projecte, deduint els buits de superfície major de 3 m² i incloent el desenvolupament dels queixals.

| Codi | Ut | Descripció | Rendiment | Preu | Import |
|---|---|---|---|---|---|
| mt28mit060aa | kg | Morter monocapa per la impermeabilització i decoració de façanes, tipus OC CSIII W2, segons UNE-EN 998-1, acabat amb àrid projectat, color blanc, compost de ciment TX, fotocatalític, descontaminant i autonetejable, i.active "FYM ITALCEMENTI GROUP", additius, resines sintètiques i càrregues minerals. (material) | 17.000 | 0.65 | 11.05 |
| mt28mon040a | m² | Malla de fibra de vidre, antiàlcalis, de 10x10 mm de llum de malla, de 750 a 900 micres d'espessor i de 200 a 250 g/m² de massa superficial, amb 25 kp/cm² de resistència a tracció, per armar morters. (material) | 0.210 | 2.41 | 0.51 |
| mt28mon030 | m | Rivet de PVC. (material) | 0.750 | 0.35 | 0.26 |
| mt28mon050 | m | Perfil de PVC rígid per a formació d'arestes a revestiments de morter monocapa. (material) | 1.250 | 0.37 | 0.46 |
| mt28mon020 | kg | Àrid de marbre, procedent de trituració, per projectar sobre morter monocapa, granulometria compresa entre 5 i 9 mm. (material) | 15.000 | 0.13 | 1.95 |
| mo039 | h | Oficial 1ª revocador. (mà d'obra) | 0.532 | 23.30 | 12.40 |
| mo111 | h | Peó especialitzat revocador. (mà d'obra) | 0.294 | 20.55 | 6.04 |
| % | % | Costos directes complementaris | 4 % | 32.67 | 1.31 |
|  |  | Costos directes |  |  | 33.98 |
